# STF Sporthalle Theodor-Fontane-OS Potsdam
Angebotsaufforderung (GAEB DA XML 3.2, DA83)
Projekt: 9048
Währung: EUR
Vergabeart: Beschränkte Ausschreibung
Erstellt mit: GXML Toolbox V3.3 R20200224, ORCA AVA 23.2.1 - Professional Edition 23.02.01, 29.01.2026

## Technische Vorbemerkungen Trockenbauarbeiten
Technische Vorbemerkungen Trockenbauarbeiten

Für die Auftragsabwicklung und für die Ausführung der hier ausgeschriebenen Leistungen gelten:

Die Vergabe- und Vertragsordnung für Bauleistungen (VOB) mit den Allgemeinen Vertragsbedingungen
in Teil B sowie den Allgemeinen Technischen Vertragsbedingungen für Bauleistungen (ATV) in Teil C.

- Die allgemein anerkannten Regeln der Technik für die Ausführung von baulichen Anlagen.
- Die Verarbeitungs- und Montagerichtlinien der Stoffhersteller und Zulieferfirmen.
- Alle zur Anwendung kommenden Normen (DIN, EN, ISO, VDI, VDE, etc.) in der zum Zeitpunkt der Ausführung gültigen Fassung.

Geltungsbereich und Ausführungsgrundlage:
Der sachliche Geltungsbereich ergibt sich ebenso wie die technische Ausführung aus den einschlägigen Vorschriften und Richtlinien, insbesondere die in VOB Teil C enthaltenen:

- DIN 18299 Allgemeine Regelungen für Bauarbeiten jeder Art
- DIN 18336 Abdichtungsarbeiten
- DIN 18340 Trockenbauarbeiten
- DIN 18350 Putz- und Stuckarbeiten
- DIN 18355 Tischlerarbeiten
- DIN 18360 Metallbauarbeiten
- DIN 1004 Fahrbare Arbeitsbühnen aus vorgefertigten Bauteilen
- DIN 1055 Lastannahmen für Bauten
- DIN 4102 Brandverhalten von Baustoffen
- DIN 4108 Wärmeschutz im Hochbau
- DIN 4109 Schallschutz im Hochbau
- DIN 4103-1 Nichttragende Trennwände,
- DIN 4103-2 Trennwände aus Gips-Wandbauplatten,
- DIN 4103-4 Nichttragende innere Trennwände; Unterkonstruktion in Holzbauart,
- DIN 18180 Gipskartonplatten; Arten, Anforderungen, Prüfung,
- DIN 18181 Gipskartonplatten im Hochbau; Grundlagen für die Verarbeitung
- DIN 18182-1 Zubehör für die Verarbeitung von Gipskartonplatten; Profile aus Stahlblech,
- DIN 18182-2 Zubehör für die Verarbeitung von Gipskartonplatten; Schnellbauschrauben,
- DIN 18182-3 Zubehör für die Verarbeitung von Gipskartonplatten; Klammern,
- DIN 18182-4 Zubehör für die Verarbeitung von Gipskartonplatten; Nägel,
- DIN 18183 Montagewände aus Gipskartonplatten; Ausführung von Metallständerwänden
- DIN 4420 - Arbeits- und Schutzgerüste
- DIN 18 164 Schaumkunststoffe für das Bauwesen
- DIN 18 165 Faserdämmstoffe für das Bauwesen
- DIN 18 202 Maßtoleranzen im Hochbau,
- DIN 68 800 Holzschutz im Hochbau

sowie alle das Gewerk betreffende weitere Normen der Vorschriften in ihrer neuesten Fassung.
DIN-Normen sind gemäß § 4 Nr. 2 und § 13 Nr. 1 VOB/B als anerkannte Regeln der Technik zu beachten.

Ausführungstermine sind dem Bauablaufplan zu entnehmen.
Die Umsetzung erfolgt in zwei Bauabschitten.

In die gebogenen Wand- und Deckenschalen des DDR-Bestandsbaus dürfen keine Spreizdübel gesetzt und nicht gebohrt werden!

Wände / Vorsatzschalen
Sämtliche nichttragende Innenwände/Vorsatzschalen werden doppelt beplankt auf Metallständerwerk und innenliegender Dämmung ausgeführt.

Es sind gleitende Deckenanschlüsse gem. Anschlussdetails des Herstellers zu berücksichtigen.
Dämmschichten sind aus mineralischem Faserdämmstoff DIN 18165, Rohdichte und Dämmstoffdicke sind entsprechend den bauphysikalischen Anforderungen, Schallschutzanforderungen und Feuerwiderstandsklassen gem. Brandschutzgutachten herzustellen. Die Positionen weisen die Brandschutzanforderungen aus.

Verarbeitung nach DIN 18181/DIN 18183, zweilagig aus Gipskarton- Bauplatten (GKB), Gipskarton-Bauplatten imprägniert (GKBI), zementgebundener Naßraumplatte in den Sanitärbereichen, sowie Gipskarton-Bauplatten feuerbeständig (GKF, GKFI, GM F) entsprechend den erforderlichen Feuerwiderstandsklassen.

Die Wände in Sanitärbereichen sind nach DIN 4103 als Montagetrennwand und Vorsatzschale für Waschtischtragständer, Ausgussbecken, Spülbecken, Tragständer für WC - und Urinalbecken mit Einbauspülkästen herzustellen, sofern die Sanitärgestelle nicht durch die TGA-Gewerke an der Massivrückwand verankert werden.
In allen Bereichen, für die wandhängende Einbauten, wie Küchenoberschränke und wandhängende Sanitärobjekte, Einbauten für Beh.- WCs, vorgesehen sind, sind jeweils geeignete Unterkonstruktionen einzubauen, sofern diese nicht als Systemlösung durch die Sanitärgewerk geliefert und verankert werden.
In Bereichen von Ober-/Verteilerschränken sind dies Holzbohlen bzw. Multiplex-Tafeln, verschraubt an verstärkten Ständerprofilen; für wandhängende Sanitärobjekte sind dies auf der Rohdecke verdübelte Stahlprofilrahmen-Traversen.
Im Bereich der Sanitärräume sind Arbeitsabfolgen der Gewerke des technischen Ausbaus einzukalkulieren.
Im Bereich der Ständerprofile und hinter den Vorsatzschalen werden Installations-/Elektroleitungen horizontal verzogen. Notwendige Aussparungen und Auswechselungen sind zu berücksichtigen und einzukalkulieren.
Für die Anschlussbereiche der WC-/Dusch-Trennwände sind Verstärkungen in den Wänden und Unterdecken vorzusehen.
Ausschnitte im Bereich von vormontierten Wasserabsperrhähnen, Eckhähnen, Abflussrohren usw. sind herzustellen sowie umlaufend abzudichten.

In der Leistung enthalten sind:
· Herstellen von Ausschnitten im Wandhohlraum für haustechnische Gewerke. Nach erfolgter Installation sind die Hohlräume mit mineralischem Faserdämmstoff nach DIN18165 Teil 1 auszustopfen und unter Berücksichtigung der schall- und brandschutztechnischen Anforderungen beidseitig und einschließlich dauerelastischer Abdichtung zu schließen.

Es ist auf die Schnittstelle mit haustechnischen Gewerken zu achten. Teilweise werden Durchbrüche in den Wänden und Dächern durch die hautechnische Gewerke hergestellt und verschlossen.
In Wänden werden notwendige Aussparungen und Verstärkungen ( Tafeln, etc.) vorgesehen.

Spachtelung
Wenn nicht anders beschrieben, gilt eine Oberflächenspachtelung in Qualitätsstufe Q2-zur Dispersionbeschichtung gemäß Merkblatt 2 der Industriegruppe Gipsplatten im Bundesverband der Gipsindustrie e.V.

Gerüstarbeiten
Das Auf- und Abbauen, sowie das Vorhalten der erforderlichen Gerüste (Arbeitsbühnen, Schutz- und Arbeitsgerüste etc.) für die Arbeiten an der Deckenbekleidung und Wandbekleidung mit einer Arbeitshöhe bis 4 m über dem Fußboden sind in die Leistungen einzurechnen (siehe Baustelleneinrichtung).
Die Mitbenutzung vorhandener Gerüste durch den AN ist nur teilweise gegeben. Zur ordnungsgemäßen Erhaltung und Benutzung der Gerüste sowie zur Einhaltung der Unfallverhütungsvorschriften ist der AN verpflichtet, wenn er sich dieser Gerüste bedient.

Sonstiges
Der Einbau aller erforderlichen Eckschutz- und Abschlussschienen ist in die Einzelpreise einzukalkulieren, sofern nicht anders erwähnt.
Die Ausbildung von Außenecken-, T-Verbindungen, schräge Schnitte etc., inkl. Eckprofile, Kantenschutzprofile, ist ebenfalls einzukalkulieren, sofern nicht anderes erwähnt.
Anschlussfugen zwischen Gipskartonplatten, Gipskartonplatten und Rohbetonbauteilen sind als Nebenleistung mit Material Dichtungsmasse Acryl, überstreichbar, Fugenbreite bis 10 mm dauerleastisch zu verfugen.

Geometrie
Es ist zu berücksichtigen, dass einige Anschlusspunkte und Wandstöße (v.a. im Bestand) nicht rechtwinklig auszuführen sind. Diese Anschlüsse sind entsprechend bei der Preisbildung zu berücksichtigen.

Positionshinweis:
Alle in den Positionen beschriebenen Leistungen sind herzustellen, zu liefern und montieren.

## 14 Trockenbauarbeiten

### Titel 01 Allgemeines

**01.1 Werk- und Montageplanung, Dokumentation**
Werk- und Montageplanung

Erstellung der  Montageplanung und Abstimmung auf Grundlage der Planungen der Objekt- und Fachplaner und den einschägigen Fachregeln, u.a.:

Montagepläne (ggf mit Übersichtsplan) für die Unterdecken- und Wandkonstruktionen unter Berücksichtigung von deren Ein- und Anbauten, der Anschlüsse und Baukörperbefestigungen in den angebotenen, zugelassenen Herstellersystemen
Aus diesen müssen Konstruktion, Maße, Einbau, Befestigung und Bauanschlüsse der Bauteile sowie die
Einbaufolge erkennbar sein.
Grundlage der Montageplanung ist ein eigenes Aufmass vor Ort in Abtstimmung mit der OÜ.

Akustikberechnung bzw. -nachweise der angebotenen Herstellersysteme.

Zusammenstellung der Brandschutznachweise, sofern erforderlich.

Vorbereitende technische Bearbeitung auf Basis der
Ausführungsunterlagen des Architekten mit den Leistungen:
Nachweis qualifizierender Konstruktionen
Planung technisch erforderlicher Fugen
Bemessung von Verstärkungen
(Bemessung gleitender Deckenanschlüsse)
(Darstellung brandschutztechnischer Details)
Bereitstellung von Mustern aller zu verarbeitender Materialien bzw. Oberflächen

Mit der Montageplanung vorzulegen ist die Zusammenstellung der Produktdatenblätter, Zulasssungen, Verwendbarkeitsnachweise und sonstigen gewerkspezifische  erforderlich Berechnungen und Nachweise

Die Werkstattpläne sind rechtzeitig mit einem Vorlauf von mindestens 4 Wochen vor Materialdisposition des AN dem AG/Planer und Fachplanern zur Sichtprüfung auf Übereinstimmung mit der Ausführungsplanung  zu übergeben. Das Anfertigen der Konstruktions- und Werkzeichnungen hat der AN eigenverantwortlich entsprechend den Ausführungsterminen durchzuführen. Es ist eine angemessene Prüfzeit (mind. 2 KW) durch die vom AG beauftragten Planer zu berücksichtigen.

In den Zeichnungen sind Leistungen des AN und bauseitig zu erbringenden Leistungen farblich unterschiedlich darzustellen.

Abstimmung der Schnittstellen zu angrenzenden Gewerken wie Rohbauer, Putzer, Fliesenleger und den technischen Gewerken wie Lüftung, Heizung, Elektro, Sanitär.
Erstellung der erforderlichen Werkstattplanung und -details im für die Werkstatt- und Montagearbeiten notwendigen Umfang für alle angebotenen Leistungen, einschl. einem örtlichem Aufmaß.

Die vertraglichen Pflichten des Auftragnehmers bleiben durch die Sichtprüfung unberührt (u.a.hinsichtlich Produkte, Maße und Massen). Die Montageplanung ist vertragskonform zu erstellen

Dokumentation

Erstellen der Dokumentation (digital und 1x Papier). Ohne Vorlage der Dokumentation wird keine Abnahme durchgeführt.

Umfang, Inhalt:
- Inhaltsverzeichnis
- Fachbauleitererklärung
- Fachunternehmererklärung
- Werkplanung (ggf. überarbeitete, aktuelle Revisionspläne)
- geprüfte Werkstatiken
- bauphysikalische Nachweise
- Zulassungen / Prüfzeugnisse mit Übereinstimmungserklärungen / CE-Zertifikaten;
- Prüfbücher mit Abnahme- und Inbetriebnahmeprotokoll
- Systemdatenblätter
- Betriebsanweisungen, Bedienungs- u. Instandhaltungsanleitungen der Hersteller
- Lieferscheine;
- Entsorgungsnachweise;

Sowie, sofern im Leistungsverzeichnis erfasst, die
- Liste der Anlagen, die einer Überwachungspflicht auf Grund öffentlich-rechtlicher Vorschriften unterliegen,
- einschließlich der vorgesehenen Prüftermine
- Anlagen- und Funktionsbeschreibungen
- Zusammenstellung von Vorschriften für Arbeitsschutz und Unfallverhütung
- Aufstellung von Bauteilen, die der Wartung bedürfen
- Pflege- und Wartungsanweisungen und Instandhaltungsarbeiten einschl. zugeh. Fristenpläne

Aufzählung nicht abschliessend und mit OÜ rechtzeitig abzustimmen

Abrechnungshinweis:
50% vollständige Montageplanung,
50% vollständige Dokumentation nach Freigabe durch OÜ
Menge: 1,000 Stk

**01.2 Baustelleneinrichtung, mehrfache**
Baustelleneinrichtung

Geräte, Werkzeuge und sonstige Betriebsmittel, die zur vertragsgemäßen und fachgerechten Erfüllung der Bauleistungen erforderlich sind, auf die Baustelle bringen, bereitstellen bzw. betriebsfertig aufstellen einschl. der dafür notwendigen Arbeiten und an- und abtransportieren. einschließlich Kosten für Vorhalten, Unterhalten und Betreiben der Geräte, Anlagen und Einrichtungen.
Baustrom- und Bauwasser wird vom Auftraggeber in Abstimmung mit der Bauleitung zur Verfügung gestellt.

Leistungskatalog:
- Baustelle Einrichten und Räumen,
- Bereitstellen, Auf- und Abbauen, Umsetzen von Arbeitsgerüsten, Arbeitsbühnen bis 4,0 m Arbeitshöhe, soweit diese für die eigene Leistung notwendig sind.
- Bereitstellung von Arbeitsgeräten zum Entladen und Umschlag notwendiger Baumaterialien des AN auf der Baustelle,
- Bereitstellung von Material- und Magazincontainern zur Lagerung eigener Baustoffe und Geräte,
- Bereitstellung von Bürocontainern für die eigene Bauleitung (Aufstellung in Absprache OÜ),
- Beistellen von Containern zum Sammeln und Entsorgen von Bauschutt und sonstigen Abfällen,
- notwendige Beleuchtung der Baustelle für eigene Arbeiten,
- Schutzgerüste und Absturzsicherungen im Gebäude, so sie nicht unten gesondert aufgeführt wurden.
- Hebezeuge und alle weiteren Geräte zur Ausführung der eigenen Arbeiten,
- Heranführen der notwendigen Medien (Baustrom,..) an den eigenen Einsatzort

Verursachte Verunreinigungen der Straßen und Wege im Umfeld der Baustelleneinrichtung und der Innenbereiche / Flure bis Verwendungsstelle durch Materialtransport, etc. sind unaufgefordert arbeitstäglich zu entfernen.
Die Arbeiten erfolgen im laufenden Schulbetrieb.

Der Bieter hat sich vor Abgabe seines Angebotes mit der Örtlichkeit vertraut zu machen, insbesonderer der erschwerten Anlieferungssituation.

Für nachfolgend beschriebene Leistungen in allen Titeln.

Es sind aufgrund der beiden Bauabschnitte Arbeitsunterbrechungen mit Beräumen und Neueinrichten der Baustelle zu berücksichtigen, die gesamten Aufwendungen für zwei Bauabschnitte sind in dieser Position einzukalkulieren.

Abrechnung 75% nach BE des 1.Bauabschnitt und 25% nach der Beräumung des 2. Bauabschnittes.
Menge: 1,000 Psch

**01.3 Arbeitsbühne mobil bis 7,50 m Arbeitshöhe**
Fachgerechtes Standgerüst, fahrbar
gemäß UVV und DIN-Norm für nachstehend aufgeführte Trockenbau- und Dämmarbeiten im Innenbereich in den Sporthallen liefern, montieren, umsetzen, incl. mehrmaliges Umbauen, Abbau und Abtransport
als Arbeitsgerüst, Stahlrohrgerüst,
zum Einsatz an Wänden/Fassaden
einschl. der erforderlich Balastierung

Arbeitshöhe : 4,00 bis 7,50 mTurnhalle
Breite : mind. 0,90 m, gemäß Zulassung Hersteller
Gerüstgruppe : 2 (1,5 kN/m2)

Die Pauschale gilt fuer alle Leistungen des Leistungsverzeichnisses für die gesamte Maßnahme, auch bei mehreren zeitlich unterbrochenen Ausführungszeiträumen respektive Bauabschnitten.
Menge: 1,000 Psch

**01.4 Gebrauchsüberlassung Arbeitsbühne je Woche**
Gebrauchsüberlassung Arbeitsbühne der Pos. 01.3,
Vorhalten für und während der eigenen Bauausführung
einschl. Umsetzen, Auf-, Um- und Abbau für die eigene Verwendung.
Keine Vergütung während Arbeitsunterbrechungen wie zwischen 1. und 2. Bauabschnitt.

je Woche
Menge: 20,000 Wo

**01.5 OSB-3 Baustellenwand**
Lieferung und Montage einer einseitig beplankten OSB-3-Wand, einschließlich Holzständerwerk im Abstand von 62,5 cm, aus Kanthölzern, zum provisorischen Verschließen der Baustelle. Fugen und Anschlüsse staubdicht abkleben.
OSB-3-Platten mit Nut und Feder, Stärke 12 mm
für 2.BA
einschl. Demontage, Abfuhr und Entsorgung nach Vorgabe der Objektüberwachung.

Einbauort:
Innentüren/Regiefenster zur MT90-Halle
Außentüren Halle, Technik, Foyer beidseits,
Foyer-Flur MT90
Menge: 66,000 m²

**01.6 Bautür**
Bautür Stahlblech mit ZK Eckzarge

1-flg. Bautür für Personenverkehr und Materialtransport,
Türdurchgang ca. 1,00 x 2,10 m, mit Drückergarnitur, PZ-Schloss,
einschl. gleichschließender Zylinder und je 2 Schlüssel
zum Einbau einschl. Unterkonstruktion in v.g. OSB-Baustellenwand, staubdicht abkleben
für 2.BA

Einschl. Demontage, Abfuhr und Entsorgung der Bautür zum späteren Zeitpunkt
Ausführung nur in Abstimmung mit der Bauüberwachung

Ausführung 1x Foyer, Technik, Lüftung, 1x Halle MT90 außen, 1x Flur zur MT90
Menge: 5,000 Stk

**01.7 Staubschutzwand / Fensterverschluss**
Staubschutzwand / Fensterverschluss, umsetzbar,
als provisorischer Staub- oder Wetterschutz
aufbauen, unterhalten und wieder beseitigen, wie folgt:
-obere und untere Holzleiste außen mit Filzstreifen
belegt
-reißfeste, eingespannte transluzente Kunststoffgewebefolie
(-Folienüberlappung als Zugang, 1,0 m breit - nur im Foyer)
-Teleskopspreizen als Halterung, verkeilt zu begrenzenden Bauteile
-seitliche Abklebung gegen Wand, Decke und Boden bzw. Fensterlaibungen/Dachschalen
- Ecken zus. aussteifen
- einschl. segmentierter Anpassung an gebogene Hallendecke. Nicht in HP-Dachschalen bohren!
- einschl. Herstellen von zwei Außenecken MT90-Halle Übergang Giebeln zu Längsseite.

Größe: b x h  bis ca. 31,00 m x 2,65 m

Ausführung
MT90 Sporthalle Fensteröffnungen an Giebel und Ostseite (ca. 185 qm), Ausführunghöhen bis 7,50 m
Foyer Zugang beidseitig (ca. 22 qm)
Ausführunghöhen bis 4,00 m
Menge: 206,000 m²

**01.8 Staubschutzwand umsetzen**
Staubschutzwand umsetzen, einschl. Transport, Aufbau
und seitliche Abklebung gegen Wand, Decke und Boden bzw Fensterlaibung.
Menge: 22,000 m²

### Titel 02 Wände

*Hinweis: Hinweis zur Ausführung*
Hinweis zur Ausführung

Arbeitsunterbrechungen zur Durchführung von Installationsarbeiten der technischen Ausbaugewerke
in der Preisbildung zu berücksichtigen, ebenso das
zeitversetzte Schließen der Wände und Decken nach
Freigabe Fachbauleitung TGA

Im Sozialtrakt Altbau werden die Vorsatzschalen unter den freigespannten Decken angeschlossen, d.h. dass zuerst die Unterkonstruktion der freigespannten Decken mit einemFries im Bereich der Vorsatzschalen eingebaut werden und dann die Unterkonstruktion der Vorsatzschalen darunter eingebaut werden. Nach Einbau der Installation auf der Rohwand hinter den Vorsatzschalen wird dann wie im gesamten Bau für den Estrich abgestellt.

*Hinweis: Vorsatzschalen*

**02.3 Vorsatzschale, 2x GKBi, CW75, d bis 35 cm, Q3**
Vorsatzschale, CW75, 2xGKBi,  d= 15 bis 35 cm, Q3
als raumhohe Vorsatzschale,

Höhe nach Erfordernis TGA ca. 2,77 m Altbau bis ca. 3,65 m Neubau
in unterschiedlichem Wandabstand
vor Stahlbeton- oder Mauerwerkswand
Tiefe von ca. 15 bis 35 cm.
Einzellängen der VS ca 100 bis 190 cm,
Ausführung gerade oder mit einer Außenecken.

Umlaufende Anschlüsse starr, Trennstreifen sind einzuspachteln.
Decken-,  Wand-  und  Bodenanschluss  herstellen,  einschl. Befestigungsmaterial

Befestigungsuntergrund
Wand Stahlbeton, KS-Mauerwerk
Decke Stahlbeton/freigespannte TB-Decke
Boden Stahlbeton
Befestigung mit bauaufsichtlich zugelassenen Befestigungsmitteln.

Ausführung mit Ständerwerk aus verzinkten UW + CW 75er Profilen
Der Profilachsabstand ist auf die Wandhöhe abzustimmen und gem. Herstellervorgaben auszuführen.

Mineralwoll-Dämmung schachtseitig, als Trennwanddämmplatten, einlagig, dicht gestoßen, , abrutschsicher verlegen
Dämmschicht aus Mineralwolle nach DIN EN 13162, Dicke 60 mm,
Baustoffklasse A1, nichtbrennbar
WLG 0,040 W/(m*K),

Zweilagige einseitige Beplankung aus 2 x 12,5 mm GKBi Feuchtraumplatten
Typ H2 nach DIN EN 520

Ausführung einschl. Fugen spachteln mit Bewehrungsstreifen
Verspachtelung gemäß Merkblatt  Nr. 3 (IGG, Okt. 2011)
Qualitätsstufe Q3
einschl. farblich abgesetzter Nachimprägnierung der Spachtelstellen

Anschlüsse der zweiten Plattenlage sind in nicht gefliesten Bereich umlaufend mit Acryl an andere Bauteile abzusiegeln (ca. 77 m einzukalkulieren).

Ausführung in Kleinflächen von unter 5 qm abgewickelter Fläche.

Einbaubereich: Abkofferung in Sportumkleiden, WC, PuMi und Regieräumen
Menge: 36,000 m²

**02.4 Vorsatzschale 2x zementär, CW75, d bis 35cm, AQ1**
Freistehende Vorsatzschale CW 75 (a=625 mm), Zementär gebundene Beplankung 2x 12,5 mm, Rw = 15 dB, MW (G) 60 mm als Wandbekleidung, innen
in Sanitärräumen, Duschen und WCs.

Höhe nach Erfordernis TGA ca. 2,77 m Altbau bis ca. 3,65 m Neubau
in unterschiedlichem Wandabstand
vor Stahlbeton- oder Mauerwerkswand
Tiefe von ca. 15 bis 35 cm.
Einzellängen der VS ca 100 bis 300 cm,
Ausführung gerade oder mit einer Außenecken.

Umlaufende Anschlüsse starr, Trennstreifen sind einzuspachteln.
Decken-, Wand- und Bodenanschluss  herstellen,  einschl. Befestigungsmaterial

Befestigungsuntergrund
Wand Stahlbeton, KS-Mauerwerk
Decke Stahlbeton (Neubau) / freigespannte Unterdecke (Altbau)
Boden Stahlbeton
Befestigung mit bauaufsichtlich zugelassenen Befestigungsmitteln unter Berücksichtigung des Korrosionsschutzes.

Ausführung mit Ständerwerk aus C3-hoch nach DIN EN 12944 korrosionsbeständig beschichteten  Stahlblechprofilen DIN 18182-1, UW + CW 50er Profilen,

Der Profilachsabstand ist auf die Wandhöhe abzustimmen und gem. Herstellervorgaben auszuführen.
Installationen sind dabei zu beachten

Mineralwoll-Dämmung schachtseitig, als Trennwanddämmplatten, einlagig, dicht gestoßen, , abrutschsicher verlegen
Dämmschicht aus Mineralwolle nach DIN EN 13162, Dicke 60 mm,
Baustoffklasse A1, nichtbrennbar
WLG 0,040 W/(m*K),

Beplankung mit Zementbauplatten DIN EN 12467: zweilagig, Plattendicke 2x 12,5 mm,
AQUAPANEL Cement Board Indoor o.glw.,
einschl. kraftschlüssige Fugenverklebung, Verschraubung und Verarbeitung gemäß Herstellervorgabe.
einschl. Trennstreifen einspachteln am Wandanschluss

Die gesamte Wandfläche ist gemäß Herstellervorgabe zu grundieren.
Qualität der Oberfläche: AQ1 für keramische Beläge mit vollflächiger Verspachtelung gemäß Herstellervorgaben.
Position und Oberkante siehe Fliesenpläne.

Darüber vollflächig verspachtelt und geschliffen, Ebenheitstoleranzen mit erhöhten Anforderungen nach DIN 18202, Tab. 3, Zeile 7, in Qualitätsstufe Q2
Anteil ca. 25 qm

Anschlüsse der zweiten Plattenlage sind in nicht gefliesten Bereich umlaufend mit Acryl wandseitig an andere Bauteile abzusiegeln (ca. 90m einzukalkulieren).

Leitfabrikat: Knauf Vorsatzschale W686.de mit Aquapanel o.glw.

Angeboten:

Hersteller / Fabrikat / Typ: '..........'

(Bieterangabe)

Einbaubereich: Duschräume, Sanitär- und WC-Räume Neu- und Altbau
Fliesenoberkante gemäß Fiesenplänen, im allgemeinen 2,35 ü RFB
Menge: 189,000 m²

**02.5 Zulage Kleinflächen**
Zulage Kleinflächen
Zulage für Wände, Vorsatzschalen oder Wandvorlagen in Kleinflächen unter 5 qm
Der Zulagepreis gilt pro qmVorsatzschale.
Menge: 75,000 m²

**02.6 Zulage Herstellung Wandecke**
Zulage Herstellung Innen-/Außenecke

Zulage für die Zulage zu allen vorgenannten  Trockenbau-Vorsatzschalen, rechtwinklig,  einschließlich flächenebener eingespachtelter rostfreien Eckschiene im nicht gefliesten Bereich ab ca 50 cm unter TB-Decke (antlg. ca 11m)
Menge: 70,000 m

**02.7 T-Stoß**
T-Stoß
Zulage zu vorbeschriebenen Vorsatzschalen für das Ausbilden eines T-Stoßes.
Ausführung starr.

Bäder der Umkleiden, WC zu VS WT
Menge: 26,000 m

**02.8 Verstärkte horizontale Aussteifungsprofile 50/40/2,0**
Verstärkte horizontale Aussteifungsprofile 50/40/2,0

Verstärkte horizontale Aussteifungsprofile, UA-Profil DIN 18182-1  50/40/2 mm,  als  Quertraversen  mit  Einzellängen  von  ca.  620  mm, mittels  2  Stück Winkelprofilstücken  am Normalständer  bzw. am
verstärkten Ständer befestigt.
Korrosionsbeschichtung C3 entspr. VS
Menge: 35,000 m

**02.9 Zulage verstärkte Profile UA-75/40/2**
Zulage zu Pos. 02.4 sowie sonstigen Wandpositionen für Lieferung und Einbau von verstärkten Profilen, UA-75/40/2, raumhoch (Rohbauhöhe ca 2,77 - 3,65m),  nach Herstellervorschrift befestigen mit Steckwinkeln für bauseitige WC-/Dusch-Trennwandanschlüssen

inkl. erforderlichen Verbindungsmitteln und Korrosionsschutzbeschichtung C3 hoch gem. Hauptposition.

Duschräume exakt mittig der Wand
Schamwand H-WC zw Urinalen
Siehe Fliesenpläne
Menge: 23,000 m

**02.10 Traversen und Anpassung UK / Ausschnitt HK-Verteiler**
Traverse und Anpassung UK / Ausschnitt HK-Verteiler /

Herstellung von Ausschnitten für Heizungsverteiler
Größe B = ca 70-80 cm, H = ca 70-80 cm
einschl. Anpassung der Unterkonstruktion
einschl. Einbau von horizontalen Traversen
der gewählten Unterkonstruktion in Vorsatzschalen der Pos. 02.3 zum bauseitigen Einbau von HK-Verteilerkästen
Menge: 13,000 Stk

**02.11 Traversen und Anpassung UK / Sanitärgestell BehWC**
Traverse und Anpassung UK / Sanitärgestell BehWC

Einbau von horizontalen Traversen der gewählten Unterkonstruktion und Anpassung der Unterkonstruktion
Größe Breite = ca 80-100 cm, Höhe bis ca 130cm
in Vorsatzschalen der Pos. 02.3 zum bauseitigen Einbau von Sanitärgestellen für Beh.WCs
Menge: 2,000 Stk

**02.12 Anarbeiten Beplankung Waschtische**
Anarbeiten Beplankung Waschtische / Ausguss

Anarbeiten  der zementären  Beplankung  mit  Herstellen von  entsprechenden Öffnungen/Anspachtelung für  Zu-/Ablauf/Befestigung im Bereich von Tragständern  für Waschtische/Ausgussbecken.
Menge: 20,000 Stk

**02.13 Anarbeiten Beplankung WC**
Anarbeiten Beplankung WC

Anarbeiten  der zementären Beplankung  mit  Herstellen  von  entsprechenden Öffnungen/Anspachtelung Zu-/Ablauf/Befestigung/Drückerplatte im Bereich von Tragständern für WC.
Menge: 13,000 Stk

**02.14 Anarbeiten Beplankung Duscharmaturen**
Anarbeiten Beplankung Duscharmatur/paneel

Anarbeiten  der  zementären Beplankung mit Herstellen von  entsprechenden Öffnungen/Anspachtelung drei Zu-/Abläufe/Auslässe  von Duscharmaturen in Duschen
Menge: 15,000 Stk

**02.15 Anarbeiten Beplankung Urinal**
Anarbeiten Beplankung Urinal

Anarbeiten  der zementären  Beplankung  mit  Herstellen  von  entsprechenden Öffnungen/Anspachtelung Zu-/Ablauf/Befestigung/Drückerplatte im Bereich von Tragständern für Urinale.
Menge: 2,000 Stk

**02.16 Ausschnitte für Reviklappen**
Ausschnitte für Reviklappen

Herstellen von Ausschnitten, auch nachträglich auf Mass, in der zweilagigen Beplankung für den bauseitigen Einbau von Reviklappen (für Zwangsspülung  AGS) in Koordination mit TGA in Vorsatzschalen der Pos. 02.4

Größe ca B 30 - 40cm, H = ca 20 - 30cm
Menge: 8,000 Stk

**02.17 Rückverankerung UA-Profile oberer Anschluss**
Rückverankerung UA-Profile oberer Anschluss
als horizontale Aussteifung zur KS-Mauerwerksrückwand T = ca 15 - 35 cm in Bereichen, in denen eine Deckenverankerung nicht möglich ist (HP-Deckenschalen Altbau)
Menge: 2,000 Stk

**02.18 Hinterlegung mit Mehrschichtholzplatte d = 24 mm**
Zulage Installationswände und Vorsatzschalen für die Einarbeitung AW100-verleimten Mehrschichtplatte, d=24mm, Höhe 30cm, waag- oder senkrecht, in das auf der Rohdecke aufgestellte Ständerwerk als Hinterlegung für Lastbefestigungen (Schränke, Haltegriffe, Geländerplatten, WC/Dusch-Trennwandanschlüsse, Regalschienen etc.)

mit seitlichen Profilanschlüssen, einschließlich Bohlenverstärkung und Montagezubehör, verschraubt mit CW-Profilen mit Bohrschrauben, für wandhängende Lasten bis 1,5 kN/m Wandlänge.

Mehrschichtholzplatte ca. 600/300/24 mm in Stk
Menge: 19,000 Stk

**02.19 Zulage Abstellung 2-lagig für Estricheinbau**
Zulage Abstellung 2-lagig für Estricheinbau

Zulage für Herstellen einer Abstellung bei ein- oder zweilagig beplankten Installations-/Wänden aller Plattenwerkstoffe (gips- oder zementgebunden), Vorsatzschalen oder Verkleidungen zum vorgezogenen Estricheinbau (Einbauhöhe Fertigfussboden ca. 30 cm) mit entsprechendem zusätzlichem Lagenversatz gemäß Herstellervorgabe, einschl. aller zusätzlichen Aufwendungen aus zus. Spachtel und Armierungsaufwand, Kleinflächen, Innen- und Außenecken, Durchführungen für Installationen etc.

Höhe raumseitige Decklage ca. 40-50 cm ü RFB.
FFB-Aufbauhöhe ca 26 cm

Abrechnung nach laufende Meter Grundriss je abgestellter Wandseite
Menge: 72,000 m

**02.20 Eckschutzprofil 50/50/1,2 mm, V2A**
Eckschutzprofil 50/50/1,2 mm, V2A

Eckschutzprofil aus geschliffenem, gekantetem Edelstahl für den nach träglichen Einbau an Stützenbekleidungen im Innenbereich, an stark beanspruchte Kanten, inkl. Bohrungen und Befestigungsmaterial aus Edelstahl.
liefern und einbauen, einschl. Versiegelung.
Abmessungen : Materialstärke 1,2 mm, Schenkel 50/50 mm, in Einzellängen ca. 1,50m - 2,15m
Material : Edelstahl V2A, einfach gekantet
Oberfläche : geschliffen, Korn 240
nach EN 10027-1 : S 235 JR
nach EN 10027-2 : 1.0037
Oberfläche : geschliffen, Korn 240
Ausführungsklasse : EXC 2

Ausführung an Außenecken ungeflieste Vorsatzschalen im Umkleideräumen 6 Stk
Menge: 12,600 m

**02.21 Rohrverkleidung senk- und waagrecht, 2-seitig bis 60cm**
Rohrverkleidung senk- + waagrecht, zweiseitig bis 60cm Abwicklung,

an KS-MW-Wänden und Stahlbetondecken
Rohrverkleidungen senkrecht und waagrecht, 1-fach beplankt mit 12,5 mm starken Gipskartonplatten, mit Unterkonstruktion aus C-Profilen, einschl. Innen- und Aussenecken einschl. eingespachteltem Eckprofil. Ausführung incl. aller notwendigen Befestigungen und Unterkonstruktionen. einschl. beidseitig eingespachtelten Papierstreifen am Randanschluss, anstrichfertig gespachtelt und geschliffen in Oberfläche Q2, einschl. Ausführung als Kleinflächen unter 5m²,
Raumhöhe bis ca 3,65,
Befestigungsuntergrund: Stahlbetonboden, Stb-Decke/freigespannte TB-Decke und an Wänden (KS-Ziegelmauerwerk, Beton, Trockenbau)

Ausführung z.B. Leitungsverkofferung
Menge: 11,000 m

**02.22 Trockenputzlaibung**
Imprägnierte Gipsfaserplatten d=12,5 mm
an Laibungen und Stürzen, t= 15-30cm,
an Normalbeton oder KS-Mauerwerksflächen lot- und fluchtrecht mit Ansetzbinder ansetzen, dicht an Fenster-/Türrahmen anarbeiten,
einschl. eingespachtelten Eckprofilen raumseitig, einschl. eingespachtelten Papierstreifen am Randanschluss,
Oberfläche Q2

Fassaden- und Türlaibungsanschlüsse in Außenfassade
Menge: 12,800 m

### Titel 03 Unterdecken

*Hinweis: Sozialtrakt Altbau MT90*
Sozialtrakt Altbau MT90
Freitragenden Unterdecken

Einbau der Decken-UK vor Stellen der Vorsatzschalen darunter einkalkulieren.
Raumbreiten bis 3,50 m

Hinweis: in den vorhandenen HP-Decken- und Wandschalen dürfen keine Spreizdübel eingesetzt werden, da die Schalen zu dünn sind. Ebenso ist ein Durchbohren und Bohren mit Schlag nicht gestattet, da der Beton auf der Gegenseite ausplatzt und auf den Schalen direkt die Dampfbremse des Dachs geklebt ist.

Daher sind die Unterdecken im Bestandsbau freitragend von Wand zu Wand (Beton/Mauerwerk) auszuführen, ohne jegliche Befestigung an den Deckenschalen.

*Hinweis: Akustikunterdecken Altbau freispannend*

**03.1 Akustikunterdecke freispannend, 12/20/66 R, aw = 0,65, 2x CW100, MW 20**
*** Bezugsbeschreibung
Akustikunterdecke freispannend, 12/20/66 R, aw = 0,65, 2x CW 100 (c=500) Raumbreite bis 3,45 m, MW 20 mm

Unterdecke DIN 18168-1, als freitragende Decke,
Einbauhöhe Unterkante TB-Decke: ca. 2,80 m ü. RFB, ca. 2,52 m ü. FFB.
Abhängehöhe zu HP-Deckenschalen ca. 45 bis 100 cm
Raumbreite = 3,45 m
für Zusatzlasten 0,03 kN/m²
Schallabsorptionsgrad DIN EN ISO 11654 aW = 0,65 (L) (bei Konstruktionstiefe 400 mm).

Befestigungsuntergrund: KS-Mauerwerkswände, STB-Träger/Unterzüge
Ausführung der Unterkonstruktion aus verzinkten Stahlblechprofilen DIN 18182-1,
Grundprofile als Doppelprofile CW 100, Randbefestigung mit UW 100 a = 500 mm, und Tragprofile Hutprofil 98 x 15 mm a = 333,3 mm,
Befestigung mit für den Untergrund geeignetem Befestigungsmittel, Befestigungsabstand: 500 mm.
einschl. vorgezogener Herstellung der Decken-UK aufgrund darunter einzubauender UK der Vorsatzschalen

Decklage/Bekleidung aus gelochten Gipsplatten DIN18180:
Knauf Cleaneo UFF o.glw.
einlagig, Plattendicke 12,5 mm,
Lochbild: Versetzte Rundlochung 12/20/66 R,
Rückseite kaschiert mit Akustikflies, Farbe schwarz,
Ausführung der Fugen: gespachtelt,
Verarbeitung gemäß DIN 18181.
einschl. angeschnittene Löcher sind auszuspachteln.
einschl. verspachteltem Anschluss an Deckenfries
Dämmschicht aus Mineralwolle nach DIN EN 13162, Dicke 20 mm,
Baustoffklasse A1, nichtbrennbar nach DIN 4102 und EN 13501-1,
Bemessungswert der Wärmeleitfähigkeit 0,035 W/(m*K),
längenbezogener Strömungswiderstand AFr nach DIN EN 29053: = 10 kPa*s/m²,
Produkt: Knauf Insulation Akustik-Dämmplatte TP 120 A oder gleichwertig.

Ausführung gemäß Knauf System-Datenblatt D12.de.
System: Knauf Cleaneo Akustik Freitragende Decke D137.de o.glw.

Angebotenes Fabrikat / Hersteller:

'..........'
(Bieterangabe)

Raumgrößen bis 17 qm
Ausführung Altbau 2x in Umkleide 1
Menge: 33,000 m²

**03.2 Akustikunterdecke freispannend, 12/20/66 R, aw = 0,65, 2x CW75, MW 20**
*** wie Position 03.1
Akustikunterdecke freispannend, 12/20/66 R, aw = 0,65, 2x CW 75 (c=500), Randprofil UW 75, Raumbreiten bis 2,95 m, MW20

Raumbreite 2,45 bis 1,75 m, MW 20 mm
Raumgrößen 3,20 bis 12,25 qm

Ausführung Altbau Flure, Lehrer-UK
Menge: 30,000 m²

**03.3 Deckenfries flächenbündig für fugenlose Akustikdecke, 1x12,5, b=150 mm**
Deckenfries flächenbündig für fugenlose Akustikdecke,
1x12,5, b=150 mm

Gipskarton-Deckenfries,  flächenbündig  für  fugenlose
Akustikdecke, bestehend aus:
- Unterkonstruktion entsprechend System Akustikdecke,
- Beplankung  mit  Gipskartonbauplatten,  ungelocht,  Ränder, scharfkantig, flächenbündig
-  Oberflächenausbildung  in  Qualitätsstufe Q2
Spachteln/Fugenbewehrung  gemäß  Herstellerangaben.
einschl. Wandanschluss verspachtelt mit Trennstreifen
Beplankung : 1 x 12,5 mm GK, ungelocht
Plattentyp EN 520 : A
Brandschutzkl. EN 13501 : A2-s1,d0
Breite des Friesstreifens : 150 mm

Angeschnittene Löcher der Akustik-Unterdecke sind zu verspachteln
Menge: 87,000 m

**03.4 Zulage vorgezogene Herstellung Deckenbereich**
Zulage vorgezogene Herstellung Deckenbereich Akustikdecke

Zulage für die vorzeitige Herstellung der Unterkonstruktion zum Anschluss von Vorsatzschalen unter der Deckenebene unter Berücksichtigung der Installationen in Abstimmung mit TGA-Gewerk.

Abwicklungslänge Deckenanschluss der Vorsatzschale
Ausführung über Vorsatzschale UK1
Menge: 2,600 m

**03.5 Zulage Traverse Unterkonstruktion**
Zulage Traverse Unterkonstruktion wg. Wechsel Spannrichtung

Einbau einer Traverse in Konstruktionsebene zur Abfangung der Deckenunterkonstruktion, Breite 120 cm, beidseitig befestigt an KS-Mauerwerk / Betonstütze,
Traverse 2x UA 100 mit L-Stoß einschl. Befestigung und Anschlusswinkeln gemäß Herstellervorgabe
Durchlaufender Raum bis  b= 2,50 m
Anschließender Raum bis b= 1,20 m
Anschluss einseitig stumpf an Stb-Stütze
und einseitig mit ca 40 cm Überstand an KS-Mauerwerk
LK 0,30

Ausführung Flur 1,01 vor Turnhalle Altbau
Menge: 1,200 m

**03.6 Revisionklappe 40 x 70 cm, rahmenlos, in Akustikdecke**
Revisionklappe 40 x 70 cm, rahmenlos, in Akustikdecke

Ausschnitt herstellen, Einbau einer Revisionsklappe 400 x 700 mm für Deckensysteme ohne bauphysikalische Anforderung.
Unterkonstruktion mit CD 60/27-Profilen gemäß DIN EN 14195 und DIN 18182-1 anordnen.
Dicke der Beplankung bis 12,5 mm.
Beplankung Akustikplatte, Lochbild fluchtend  entsprechend Akustikdecke
einschl. Verspachtelung angeschnittener Löcher beidseits des Rahmens

Verschraubung des Außenrahmens mittels Schnellbauschrauben TB / Diamantschrauben XTB nach DIN 18182-2 oder
bauaufsichtlich zugelassenen Verbindungsmitteln, ggf. mit Distanzrahmen/ -streifen unterlegen.
Innendeckel flächenbündig mit Gipsplatte verkleben oder wahlweise verschrauben.
Revisionsklappen-Außenrahmen in Qualitätsstufe Q3  verspachteln.

Ausführung Flur zur Turnhalle Altbau, Zwischendeckenmelder
Menge: 2,000 Stk

*Hinweis: Feuchtraumbeständige Unterdecken Altbau freispannend*

**03.7 GKBi-Unterdecke freispannend, GKBI 2x 12,5 mm, Doppelprofile CW 75 (500 mm), Raumbreite = bis 3,05 m**
*** Bezugsbeschreibung
GKBi-Unterdecke als freitragende Decke, Bauplatte GKBI 2x 12,5 mm, Doppelprofile CW 75 (500 mm), Raumbreite = bis 3,05 m, ohne Brandschutzanforderung

Unterdecke DIN 18168-1, als freitragende Decke,
Einbauhöhe Unterkante TB-Decke: ca. 2,80 m ü. RFB, ca. 2,52 m ü. FFB.
Raumbreite = bis 3,05 m.
für Zusatzlasten 0,03 kN/m²
Befestigungsuntergrund: Stahlbetonträger/Unterzüge, KS- Mauerwerkswände

Ausführung der Unterkonstruktion aus verzinkten Stahlblechprofilen DIN 18182-1,
Tragprofile als Doppelprofile CW 75, Randbefestigung mit UW 100, Befestigung mit für den Untergrund geeignetem Befestigungsmittel, Befestigungsabstand gemäß Herstellervorgaben.
einschl. vorgezogener Herstellung der Decken-UK aufgrund darunter einzubauender UK der Vorsatzschalen

Decklage/Bekleidung aus Gipsplatten GKBI DIN 18180 bzw. Typ H2 EN 520: Bauplatten imprägniert,
zweilagig, Plattendicke 12,5 mm,
Verarbeitung gemäß DIN 18181.
Imprägnierte Verspachtelung der Gipsplatten gemäß Merkblatt Nr. 2 des Bundesverbandes der Gipsindustrie e.V. Qualitätsstufe Q2 Verspachtelung,
einschl. Wandanschluss ohne Schallschutzanforderung, verspachtelt mit Trennstreifen

Ausführung gemäß Knauf System-Datenblatt D15.de.
System: Knauf Freitragende Decke D131.de o.glw.

Angebotenes Fabrikat / Hersteller:

'..........'
(Bieterangabe)

Raumgrößen 5 bis 13 qm
Raumbreiten 2,45 bis 2,70 m
Ausführung Altbau UK Beh, WC H, WC Beh, UK1 2xBad
Menge: 53,000 m²

**03.8 GKBi-Unterdecke freispannend, GKBI 2x 12,5 mm, Doppelprofile CW 50 (500 mm), Raumbreite = bis 2,40 m**
*** wie Position 03.7
GKBi-Unterdecke freispannend, GKBI 2x 12,5 mm, Doppelprofile CW 50 (500 mm), Raumbreite = bis 2,40 m

Raumgrößen 5 bis 13 qm
Raumbreiten 1,35 bis 2,30 m
Ausführung Altbau WC H Vorraum, WC D, Lehrer-UK Bad, PuMi, Regie
Menge: 30,000 m²

**03.9 Zulage Deckenbekleidung einlagig zementär, Unterkonstruktion C3**
Zulage Deckenbekleidung zementär einlagig
einschl. korrosionsgeschützter Unterkonstruktion

Zulage zu Pos. 03.7 für die Ausführung der Beplankung nassraumgeeignet
Bekleidung einlagig, wasserbeständig
aus Zementbauplatte,
Plattendicke d=12,5 mm
Wassereinwirkungsklasse W3-I
Oberfläche Q2
Die Ausführung der Unterkonstruktion mit CW 50 - Doppelprofil, Blechdicke 0,6mm, korrosionsbeständig beschichtetet in C3-hoch nach DIN EN 12944 ist in 450 mm Profilabstand in diese Zulage einzukalkulieren.

System Knauf Aquapanel Cement Board Indoor o. glw.

Angebotenes Fabrikat / Hersteller:

'..........'
(Bieterangabe)

Raumgröße 2,50 x 2,01 m
Raumumfang Wandanschluss ca. 9 m

Ausführung Altbau Duschraum UK1M UK1J
Menge: 10,000 m²

**03.10 Zulage vorgezogene Herstellung Deckenbereich**
Zulage vorgezogene Herstellung Deckenbereich
GKBi Unterdecke zweilagig

Zulage für die vorzeitige Herstellung der Unterkonstruktion zum Anschluss von Vorsatzschalen unter der Deckenebene unter Berücksichtigung der Installationen in Abstimmung mit TGA-Gewerken.

Abwicklungslänge Deckenanschluss der Vorsatzschale
Ausführung über Vorsatzschale WC H, WC D, WC Beh, UK Beh, UK Lehrer Bad, PuMi, Regie, UK1 2xBad
Menge: 37,000 m

**03.11 Revisionsklappe 40 x 70 cm, in GKBi zweilagig**
Revisionsklappe 40 x 70 cm, in zweilagiger GKBi-Decke

Ausschnitt herstellen, Einbau einer Revisionsklappe 400 x 700 mm für Deckensysteme ohne bauphysikalische Anforderung.
Unterkonstruktion mit CD 60/27-Profilen gemäß DIN EN 14195 und DIN 18182-1 anordnen.
Dicke der Beplankung bis 2x 12,5 mm.
Beplankung GKBi

Verschraubung des Außenrahmens gemäß Herstellervorgabe ggf. mit Distanzrahmen/ -streifen unterlegen.
Innendeckel flächenbündig mit GKBi-Gipsplatte verkleben oder wahlweise verschrauben.
Revisionsklappen-Außenrahmen in Qualitätsstufe Q2  verspachteln.

Ausführung Regieraum Turnhalle Altbau, Zwischendeckenmelder
Menge: 1,000 Stk

**03.12 Hinterlegung mit Mehrschichtholzplatte d = 24 mm**
Zulage Unterdecken für die Einarbeitung einer AW100-verleimten Mehrschichtholzplatte d = 24 mm, Breite 30cm, waagrecht in die abgehängte Unterdeckenkonstruktionprofile als Hinterlegung für Lastbefestigungen (Ständer der WC/Dusch- Trennwandanschlüsse etc.)

mit seitlichen Profilanschlüssen, einschließlich Bohlenverstärkung und Montagezubehör, verschraubt mit Profilen mit Bohrschrauben

Mehrschichtholzplatte ca. 500/300/24 mm in Stk

Ausführung UK1 2x Bad, UK Beh Dusche, UK Lehrer Bad
Menge: 4,000 Stk

*Hinweis: Neubau*
Neubau

Im Neubau werden die Unterdecken an der Stahlbetondecke abgehängt.

*Hinweis: Foyer Neubau*

**03.13 Akustikunterdecke, Versetzte Rundlochung 12/20/66 R, aw = 0,70, MW 20**
*** Bezugsbeschreibung
Akustikplattenunterdecke, Versetzte Rundlochung 12/20/66 R, aw = 0,70 (200 mm), MW 20 mm (S)

Unterdecke gemäß DIN 18168-1
für Zusatzlasten 0,03 kN/m²
ohne Brandschutzanforderung

Einbauhöhe: ca 3,65 mü. RFB,
Abhängehöhe: ca 22 cm.
Schallabsorptionsgrad DIN EN ISO 11654 aW = 0,70 (bei Konstruktionstiefe 200 mm).

Befestigungsuntergrund: Stahlbetondecke

Profil und Achsmaß nach Werkstattplanung des AN entsprechend Herstellervorgabe (Fries und Oberlichter beachten - Lochraster auf Mittelachse Oberlichter anlegen)

Ausführung der Unterkonstruktion aus verzinkten Stahlblechprofilen DIN 18182-1,
als Grund- und Tragprofile CD 60/27,
Befestigung mit Abhängern nach Werkstattplanung des AN entsprechend Herstellervorgabe
mit bauaufsichtlich zugelassenen Befestigungsmitteln.
Decklage/Bekleidung aus gelochten Gipsplatten DIN 18180:
Knauf Cleaneo UFF o.glw.
grundierten Kanten, Stufenfalz als Abstandhalter,
einlagig, Plattendicke 12,5 mm,
Lochbild: Versetzte Rundlochung 12/20/66 R,
Rückseite kaschiert mit Akustikflies, Farbe schwarz,
Ausführung der Fugen: gespachtelt,
Verarbeitung gemäß DIN 18181.

Dämmschicht aus Mineralwolle nach DIN EN 13162, Dicke 20 mm,
Baustoffklasse A1, nichtbrennbar nach DIN 4102 und EN 13501-1,
längenbezogener Strömungswiderstand AFr nach DIN EN 29053: = 10 kPa*s/m²,
Produkt: Knauf Insulation Akustik-Dämmplatte TP 120 A oder gleichwertig.

Ausführung gemäß Knauf System-Datenblatt D12.de bzw. nach Herstellervorgabe

System: Knauf Cleaneo Akustik UFF Designdecke D127.de o.glw.

Angebotenes Fabrikat / Hersteller:

'..........'
(Bieterangabe)

Raumgrößen / Ausführung
Foyer 112 qm
Windfänge 7,80 qm,
Raumbreite ca 3,61 m
Menge: 128,000 m²

**03.14 Deckenfries flächenbündig für fugenlose Akustikdecke, 1x12,5, b=150 mm**
*** Bezugsbeschreibung
Deckenfries flächenbündig für fugenlose Akustikdecke,
1x12,5, b= ca.150 mm

Gipskarton-Deckenfries,  flächenbündig  für  fugenlose
Akustikdecke, bestehend aus:
- Unterkonstruktion entsprechend System der Akustikdecke,
- Beplankung  mit  Gipskartonbauplatten, ungelocht,  Ränder, scharfkantig, flächenbündig
-  Oberflächenausbildung in  Qualitätsstufe Q2
Spachteln/Fugenbewehrung  gemäß  Herstellerangaben.
einschl. Wandanschluss verspachtelt mit Trennstreifen
Beplankung : 1 x 12,5 mm GK, ungelocht
Plattentyp EN 520 : A
Brandschutzkl. EN 13501 : A2-s1,d0
Breite des Friesstreifens : ca. 150 mm

Angeschnittene Löcher der Akustik-Unterdecke sind zu verspachteln

Foyer, Windfänge, Oberlichter
Menge: 109,000 m

**03.15 Bewegungsfuge Akustikdecke einschl. beids. Deckenfries flächenbündig**
Deckenbewegungsfuge Akustikdecke
zur Trennung der Deckenfelder mit ca 15 m Feldlänge

Einbau Deckenbewegungsfuge ohne bauphysikalische Anforderungen, an Deckenbekleidung aus vorbeschriebenen Gipsplatten DIN EN 520 / DIN 18180 einschl. beidseitigem, 15 cm breiten geschlossenen Deckenfries wie zuvor beschrieben,
einschl. der notwendigen Trennung und Anpassung der Deckenunterkonstruktion, einschl. Hinterlegung mit Plattenstreifen und beidseitig eingespachteltem Göppinger-Abschlussprofil weiß, Q2

Fugenbreite und Ausführung nach Herstellervorgabe

Foyer, mittig zum Querflur
Feldlänge ca 15 m
Menge: 3,650 m

**03.16 Anarbeiten an Aluglas-Elemente**
Anarbeiten Unterdecke an Aluglas-Elemente

Zulage für dichte Anarbeitung der Akustikdecken-Randfrieses an die Aluglas-Foyertürelemente, bestehend aus oberflächenfertigen Schücorahmenverbreiterung als schiebender Anschluss mit eingespachteltem Abschlussprofil mit Kompriband schwarz,
Unterkonstruktion nur an Rohdecke befestigt

Ausführung im Foyer, Windfänge
Menge: 22,000 m

**03.17 Oberlichtanschluss GK-Abschlusschürze, vertikaler Abschluss**
*** Bezugsbeschreibung
Oberlicht-Deckenausschnitt herstellen und einfassen
mit senkr. Deckenschürze bis UK Dachoberlicht-Aufsatzrahmen
GKBi-Abschlusschürze, vertikaler fluchtender Abschluss
Unterhangdecke, h = 22 cm, mit Laibungsverkleidung Oberlicht h = 50 cm
Ein notwendiger Ausgleich bauseitiger Toleranzen ist einzukalkulieren.

Herstellen des Unterdeckenausschnitts für Oberlicht Foyer RBM 131 x 131 cm,
Nennmaß der Oberlichtkuppel 120 x 120 cm

Einbau einer 25 mm Brandschutzbekleidung vor Betondecke und Holzaufsatzkranz, mit vier Innenecken, Höhe ca. 50 cm,
Anschlüsse: untere Fuge zu STB-Decke dicht mit Mineralwolle, nichtbrennbar, Schmelzpunkt über 1000°C, ausstopfen. An oberer Fuge dicht an Aufsatzrahmen des Oberlichts anarbeiten.
Alle Fugen, Befestigungsmittel und Ecken formstabil nichtbrennbar verspachteln und ggf armieren,
Oberfläche Q1

Verkleidung faserverstärkte Brandschutzplatte A1 Plattentyp GM-F DIN 15283-1,
Bekleidungsstärke 25 mm
z.B. Knauf Fireboardplatte o.glw.

Gipskarton-Abschlusschürze, abgehängt, als vertikaler
Abschluss der Unterhangdecke aus GK, bestehend aus:
- Unterkonstruktion, verdeckt aus einem Tragerost aus verzinkten Stahlprofilen als systemgerechte Abhängung von der Stahlbetondecke (Fries in Deckenebene - siehe gesonderte Position)
- senkrechte Beplankung mit GKBi-Platten, ungelocht, Ränder scharfkantig.
- scharfkantiger Anschluss an Unterdecke mit eingespachteltem 15mm Schattenfugen- und Plattenabschlussprofil
- Beplankung vor Brandschutzschürze hochführen bis Unterkante Aufsatzrahmen des Oberlichts
- Anschluss herstellen: Einbau eines weiß  pulverbeschichteten L-Aluminiumprofils ca. 20 x 20 x 2 mm, oberseitig mit 3M-Montageband am Aufsatzrahmen angeklebt, Vorderkante des Profilschenkels bündig mit Rahmen und ca. 5-8 mm über senkrechte Schürze nach unten überstehend (Abtropfkante für Kondensat), ohne Zwischenstoß, Ecken auf Gehrung.
- Oberflächenausbildung in Sonderverspachtelung, Qualitätsstufe Q3
Gipsindustrie. Eventuelle Fugenbewehrung gemäß Herstellerangaben.
Beplankung : 1 x 12,5 mm GKBi, ungelocht
Plattentyp EN 520 : A
Brandschutzkl. EN 13501 : A2-s1,d0
Höhe der Schürze : ca 220 mm
Höhe der Verkleidung ca 500 mm
Gesamthöhe ca 720 mm
Gesamt ca 3,75 qm
Einbauhöhe Unterkante Aufsatzkranz 4,15 m ü RFB
Einbauhöhe Unterkante Akustikdecke 3,42 m ü RFB

Ausführung im Foyer, 5 Lichtkuppeln
Menge: 5,000 Stk

**03.18 Revisionklappe 40 x 70 cm, in Akustikdecke**
Revisionklappe 40 x 70 cm,  in Akustikdecke

Ausschnitt herstellen, Einbau einer Revisionsklappe 400 x 700 mm für Deckensysteme ohne bauphysikalische Anforderung.
Unterkonstruktion mit CD 60/27-Profilen gemäß DIN EN 14195 und DIN 18182-1 anordnen.
Dicke der Beplankung bis 12,5 mm.
Beplankung Akustikplatte, Lochbild fluchtend  entsprechend Akustikdecke
einschl. Verspachtelung angeschnittener Löcher beidseits des Rahmens

Verschraubung des Außenrahmens mittels Schnellbauschrauben TB / Diamantschrauben XTB nach DIN 18182-2 oder
bauaufsichtlich zugelassenen Verbindungsmitteln, ggf. mit Distanzrahmen/ -streifen unterlegen.
Innendeckel flächenbündig mit Gipsplatte verkleben oder wahlweise verschrauben.
Revisionsklappen-Außenrahmen in Qualitätsstufe Q2  verspachteln.

Ausführung Foyer, für Zwischendeckenmelder
Menge: 4,000 Stk

*Hinweis: Sozialtrakt Neubau*

*Hinweis: Akustikdecken*

**03.19 Akustikunterdecke, Versetzte Rundlochung 12/20/66 R,**
*** wie Position 03.13
Akustikunterdecke, Versetzte Rundlochung 12/20/66 R, aw = 0,70, MW 20

Einbauhöhe: ca 3,65 mü. RFB,
Abhängehöhe:
ca. 69 cm in Umkleiden 2 und 3 M+J, Regieraum und LehrerUK (ca 76 qm)
ca. 49 cm im Flur ( ca 14 qm)
Menge: 90,000 m²

**03.20 Deckenfries flächenbündig für fugenlose Akustikdecke,**
*** wie Position 03.14
Deckenfries flächenbündig für fugenlose Akustikdecke,
1x12,5, b=150 mm

Einbauhöhe: ca 3,65 mü. RFB,
Abhängehöhe:
ca. 69 cm in Umkleiden 2 und 3 M+J, Regieraum und LehrerUK (ca 90 m)
ca. 49 cm im Flur ( ca 17 qm)
Menge: 117,000 m

**03.21 Oberlichtanschluss Öffnung RBM 111 x 111 cm**
*** wie Position 03.17
Oberlichtanschluss Öffnung RBM 111 x 111 cm
in Akustikdecke
Deckenfries gesonderte Position

Höhe der Schürze : ca 690 mm (Abhängehöhe Unterdecke)
Höhe der Verkleidung ca 500 mm
Gesamthöhe ca 1190 mm
Gesamt ca 5,30 qm
Einbauhöhe Unterkante Aufsatzkranz 4,15 m ü RFB
Einbauhöhe Unterkante Akustikdecke 3,42 m ü RFB

Ausführung UK2 und UK3 Umkleiden, Übungsl.Verein,
Menge: 5,000 Stk

**03.22 Oberlichtanschluss Öffnung RBM 91 x 91 cm**
*** wie Position 03.17
Oberlichtanschluss Öffnung RBM 91 x 91 cm
in Akustikdecke
Deckenfries gesonderte Position

Höhe der Schürze : ca 690 mm (Abhängehöhe Unterdecke)
Höhe der Verkleidung ca 500 mm
Gesamthöhe ca 1190 mm
Gesamt ca 4,33 qm
Einbauhöhe Unterkante Aufsatzkranz 4,15 m ü RFB
Einbauhöhe Unterkante Akustikdecke 3,42 m ü RFB

Ausführung UK Lehrer Neubau
Menge: 1,000 Stk

**03.23 Revisionklappe 40 x 40 cm, in Akustikdecke**
*** Bezugsbeschreibung
Revisionklappe 40 x 40 cm, in Akustikdecke

Ausschnitt herstellen, Einbau einer Revisionsklappe 400 x 400 mm für Deckensysteme ohne bauphysikalische Anforderung.
Unterkonstruktion mit CD 60/27-Profilen gemäß DIN EN 14195 und DIN 18182-1 anordnen.
Dicke der Beplankung bis 12,5 mm.
Beplankung Akustikplatte, Lochbild fluchtend  entsprechend Akustikdecke
einschl. Verspachtelung angeschnittener Löcher beidseits des Rahmens

Verschraubung des Außenrahmens mittels Schnellbauschrauben TB / Diamantschrauben XTB nach DIN 18182-2 oder
bauaufsichtlich zugelassenen Verbindungsmitteln, ggf. mit Distanzrahmen/ -streifen unterlegen.
Innendeckel flächenbündig mit Gipsplatte verkleben oder wahlweise verschrauben.
Revisionsklappen-Außenrahmen in Qualitätsstufe Q2  verspachteln.

Einbauhöhe: ca 3,65 mü. RFB,
Abhängehöhe: ca. 49 cm im Flur

Ausführung Flur, für Zwischendeckenmelder
Menge: 1,000 Stk

**03.24 Revisionklappe 60 x 60 cm, in Akustikdecke**
*** wie Position 03.23
Revisionklappe 60 x 60 cm,  in Akustikdecke

Einbauhöhe: ca 3,65 mü. RFB,
Abhängehöhe: ca. 69 cm

Ausführung Regie/Erste Hilfe
Menge: 1,000 Stk

*Hinweis: Feuchtraumbeständige Unterdecken Neubau abgehängt*

**03.25 GKBi-Unterdecke, GKBI 2x 12,5 mm, Grund- und Tragprofil CD 60/27**
Unterdecke, Grund- und Tragprofil, Bauplatte
GKBI 2x 12,5 mm Unterdecke gemäß DIN 18168-1,

Einbauhöhe: ca 3,65 mü. RFB,
Abhängehöhe: ca. 69 cm
Befestigungsuntergrund: Stahlbetondecke
für Zusatzlasten bis 0,04kN/m²
ohne Brandschutzanforderung

Ausführung der Unterkonstruktion aus verzinkten Stahlblechprofilen DIN 18182-1, als Grund- und Tragprofile CD 60/27,

Achsabstände der UK /  Befestigung mit Abhängern (Lastklasse s.o.) nach Werkstattplanung des AN entsprechend Herstellervorgabe
mit bauaufsichtlich zugelassenen Befestigungsmitteln.

Decklage/Bekleidung aus Gipsplatten GKBI DIN 18180 bzw. Typ H2 EN 520: Bauplatten imprägniert,
zweilagig, Plattendicke 12,5 mm,
Verarbeitung gemäß DIN 18181.
Imprägnierte Verspachtelung der Gipsplatten gemäß Merkblatt Nr. 2 des Bundesverbandes der Gipsindustrie e.V. Qualitätsstufe Q2 Verspachtelung,
einschl. Wandanschluss ohne Schallschutzanforderung, verspachtelt mit Trennstreifen

Ausführung gemäß Knauf System-Datenblatt D11.de.
System: Knauf Plattendecke D112.de o.glw.

Angebotenes Fabrikat / Hersteller:

'..........'
(Bieterangabe)

Raumgrößen ca 4 bis 7,5 qm
Raumumfang Wandanschluss ca 100 m

Ausführung Neubau Bäder UK3M UK3J UKL UK2M UK2J
Menge: 55,000 m²

**03.26 Zulage Deckenbekleidung einlagig zementär**
Zulage Deckenbekleidung zementär einlagig
mit korrosionsgeschützter C3 Unterkonstruktion

Zulage zu Pos. 03.25 für die Ausführung der Beplankung nassraumgeeignet
Bekleidung einlagig, wasserbeständig
aus Zementbauplatte,
Plattendicke d=12,5 mm
Wassereinwirkungsklasse W3-I
Oberfläche Q2

Die Ausführung der Unterkonstruktion in korrosionsbeständig beschichtetet in C3-hoch nach DIN EN 12944 ist mit angepasstem Profilabstand in diese Zulage einzukalkulieren.

System Knauf Aquapanel Cement Board Indoor o. glw.

Angebotenes Fabrikat / Hersteller:

'..........'
(Bieterangabe)

Raumgrößen ca 4,5 bis 4,9 qm
Raumumfang Wandanschluss ca 45 m

Ausführung Neubau Duschen UK3M UK3J UKL UK2M UK2J
Menge: 24,000 m²

**03.27 Oberlichtanschluss Öffnung RBM 111 x 111 cm**
*** wie Position 03.17
Oberlichtanschluss Öffnung RBM 111 x 111 cm
einschl. Brandschutzbekleidung, Anschluss an GKBi-Decke wie beschrieben

Höhe der Schürze : ca 690 mm (Abhängehöhe Unterdecke)
Höhe der Verkleidung ca 500 mm
Gesamthöhe ca 1190 mm
Gesamt ca 5,30 qm
Einbauhöhe Unterkante Aufsatzkranz 4,15 m ü RFB
Einbauhöhe Unterkante Akustikdecke 3,42 m ü RFB

Ausführung UK2 und UK3 Bäder
Menge: 4,000 Stk

**03.28 Revisionsklappe 30 x 30 cm**
Revisionsklappe 300 x 300 mm
für Deckensysteme ohne bauphysikalische Anforderung.
Unterkonstruktion mit CD 60/27-Profilen gemäß DIN EN 14195 und DIN 18182-1 anordnen.
Ausschnitt der Gipsplatte nach System-Datenblatt und Schemazeichnungen ausbilden.
Dicke der GKBi-Beplankung 25 mm.
Verschraubung des Außenrahmens gemäß Herstellervorgabe ggf. mit Distanzrahmen/ -streifen unterlegen.
Innendeckel flächenbündig mit Gipsplatte verkleben oder wahlweise verschrauben.
Revisionsklappen-Außenrahmen in Qualitätsstufe Q2 verspachteln.

Ausführung UK3M Bad
Menge: 1,000 Stk

**03.29 Zulage Revisionsklappe dampfdicht**
Zulage Revisionsklappe dampfdicht

Zulage zu Pos. 03.28 für die Ausführung mit umlaufender Dichtlippe im Rahmen als dampfdichte nassraumgeeignete Ausführung.
Menge: 1,000 Stk

**03.30 Hinterlegung mit Mehrschichtholzplatte d = 24 mm**
Zulage Unterdecken für die Einarbeitung einer AW100-verleimten Mehrschichtholzplatte d = 24 mm, Breite 30cm, waagrecht in die abgehängte Unterdeckenkonstruktionprofile als Hinterlegung für Lastbefestigungen (Ständer der WC/Dusch- Trennwandanschlüsse etc.)

mit seitlichen Profilanschlüssen, einschließlich Bohlenverstärkung und Montagezubehör, verschraubt mit Profilen mit Bohrschrauben

Mehrschichtholzplatte ca. 500/300/24 mm in Stk

Ausführung UK3 und Uk 2 je 2x Dusche, UK Lehrer Dusche
Menge: 5,000 Stk

*Hinweis: Allgemein*

**03.31 Mehrpreis für Kleinflächen, Decken**
Mehrpreis für Herstellung Kleinflächen, Decken
Mehrpreis, Decken der vorangegangenen Positionen,
Einzelflächen bis 5 qm in kleinflächigen Bereichen,
beengte Platzverhältnisse.

Mehrpreis zu qm Deckenfläche.
Menge: 62,000 m²

**03.32 Tragprofil für Leuchtenmontage**
Tragprofil für Leuchtenmontage
Zusätzliche Tragprofile in vorbeschriebenen Unterdecken im Bereich von Leuchten einmessen und einbauen.
Die Herstellerangaben sind zu berücksichtigen und einzukalkulieren.
Menge: 85,000 m

**03.33 Deckenausschnitt rund 100 -200 mm**
Deckenausschnitt rund 100 - 200 mm

Herstellen von Deckenausschnitte, rund, d = 100 - 200 mm, u.a. für Tellerventile in Abstimmung mit den TGA-Gewerken, Fugenspalt max 10 mm einschl Einbau Dichtband und Anspachteln.
In Akustikdecken sind auch die angeschnittene Löcher zu verspachteln, dabei ist der ca. 2 cm breite Kragenüberstand des TVs zu berücksichtigen.
Montage Tellerventil bauseits,
Menge: 41,000 Stk

**03.34 Kabeldurchführungen für Anbauelemente**
Kabeldurchführungen für Anbauelemente
Durchführen von Kabeln je Anbauleuchten,
Piktogramm, Rauchmelder o.ä.
Einschl. Einmessen der Medien gem. Deckenplan.
Menge: 170,000 Stk

**03.35 F90-Laibung Lüftung**
Ausführung einer F90-Einfassung Lüftungsdurchführung zweilagig 2 x 25 mm
mit Herstellung eines Anschlusses an ein angrenzendes Massivbauteil

Anschluss herstellen an Stahlbeton mitttels eines Streifen aus zwei übereinander geschraubten Brandschutzbauplatten (Höhe 2 x 25 mm, Breite  50 mm) und einem L-Profil 40/40 x 0,6 mm.

Liefern und fachgerecht montieren VON 2 x 25 mm
zementgebunden Brandschutzbauplatten
H = ca 28 - 35 cm als vierseitiger Rahmen, mit stoßversetzer Eckausführung.

Fugen sind mit einem Mineralwollstreifen, Breite 50 mm, Schmelzpunkt ≥ 1000°C und einer im System zugelassenen Spachtelmasse zu schließen.
z.B. Promat-Filler PRO o.glw.

Rohbauinnenschachtmaß Lüftungsdurchführung
ca. B 0,75 x L 1,53 m
Höhe Laibung ca. 0,28 m
Fläche Laibung außen ca. 1,5 qm

Umlaufender Anschluss an Massivbauteil ca 5 m
Die Höhe kann je nach Einbauhöhe des Aufsatzkranzes leicht variieren (ca +/- 10cm).

Anwendung innen mit hoher Feuchtigkeit (Z1) ausgesetzt.

Rohdichte ca. 870 kg/m³,
Druckfestigkeit ca. 9,3 N/mm² nach DIN EN 826,
nichtbrennbar - A1,
qualitätsgesichert nach ISO 9001.

Leitfabrikat: PROMATECT-H-Silikat-Brandschutzbauplatten o.glw.,
Bauart nach Promat-Konstruktion: 450.41,
Amtlicher Nachweis: ABP Nr. P-2101/039/16-MPA BS

Angebotenes Fabrikat:

'..........'
(vom Bieter einzutragen)

Amtlicher Nachweis

'..........'
(vom Bieter einzutragen)

Dem Angebot ist der gültige allgemeine bauaufsichtliche Nachweis der angebotenen Konstruktion
beizufügen, sofern abweichend vom Leitfabrikat.

Abrechnung als Stück
Menge: 1,000 Stk

### Titel 04 Leistungen für Technikgewerke

**04.1 Ausstopfen Deckendurchbrüche**
*** Bezugsbeschreibung
Ausstopfen von Deckendurchbrüche in StB-Deckenplatte
nach Installation von Entlüftungsleitungen, Dimension DN 100-150er-Leitungen
Deckendurchbrüche z.B. ca 25x25cm,
Deckenplatte H = 25cm.
Nach Fertigstellung bauseitiger Anschluss an Entlüfterhaube den Ringspalt zwischen Rohr und Durchbruchslaibung reinigen und Styroporreste entfernen, dicht mit Mineralwolle, Schmelzpunkt min. 1000°C auf gesamte Deckenhöhe ausstopfen.
Verbleibenden Öffnung zwischen Betondecke und Rohr dampfdicht abkleben.

Grösse bis 0,0625 qm x Deckenstärke
Menge: 9,000 Stk

**04.2 Ausstopfen Deckendurchbrüche TGA**
*** wie Position 04.1
Ausstopfen Deckendurchbrüche TGA
für Leitungen > DN150
Abmessung z.B. bis 300 x 300 mm
Größe bis 0,1 qm
Menge: 2,000 Stk

*Hinweis: Öffnungen und Durchführungen im Trockenbau*
Öffnungen und Durchführungen für TGA

**04.3 Ausschnitt Durchm. bis 70 mm Wände/Vorsatzschalen**
Ausschnitt, rund, Durchmesser bis 70 mm
Ausführung an vorbeschriebener Trockenbauwand, Vorsatzschale, Installationswand oder Abkofferung,
in Beplankung aus Gipsplatten, imprägnierten Bauplatten oder Zementbauplatte, 2-lagig, einschl. Anarbeiten / Anspachteln an Installation,
sofern nicht bereits in Positionen Anarbeitung Beplankung erfasst
Menge: 50,000 St

**04.4 Ausschnitt Durchm. bis 160 mm Wände/Vorsatzschalen**
Ausschnitt, rund, Durchmesser 70 bis 160 mm
Ausführung an vorbeschriebener Trockenbauwand, Vorsatzschale, Installationswand oder Abkofferung,
in Beplankung aus Gipsplatten, imprägnierten Bauplatten oder Zementbauplatte, 2-lagig, einschl. Anarbeiten / Anspachteln an Installation, sofern nicht bereits in Positionen Anarbeitung Beplankung erfasst
Menge: 20,000 St

**04.5 Anspachteln an Wandeinbauteile**
Anspachteln an Wandeinbauteile

Nachträgliches Anspachteln an runde oder rechteckige
Wandeinbauteile in Beplankung aus Gipsplatten, imprägnierten Bauplatten oder Zementbauplatte, 2-lagig,, sofern nicht in anderen Positionen erfasst.
Rund größer d = 16 cm
Umfang je Einbauteil: 100 bis 200 cm
Menge: 100,000 Stk

**04.6 Wanddurchbrüche F0 bis 900 qcm**
Wanddurchbrüche in zweilagigen Trockenbauwänden, Vorsatzschalen und Schachtwände aus Vorpositionen herstellen für Installationen in Beplankung aus Gipsplatten, imprägnierten Bauplatten oder Zementbauplatte, 2-lagig, einschl. scharfkantiger Randausbildung und Anarbeiten an Installation / Ausdämmen mit MiWo, auch nachträglich.

Größe bis 900 qcm, z.B. 30 x 30cm
Menge: 14,000 Stk

**04.7 Wanddurchbrüche F0 bis 2500 qcm**
Wanddurchbrüche in zweilagigen Trockenbauwänden, Vorsatzschalen und Schachtwände aus Vorpositionen herstellen für Installationen in Beplankung aus Gipsplatten, imprägnierten Bauplatten oder Zementbauplatte, 2-lagig, einschl. scharfkantiger Randausbildung und Anarbeiten/Ausdämmen mit MiWo an Installation, auch nachträglich.

Größe bis 2500 qcm, z.B. 50 x 50 cm
Menge: 8,000 Stk

**04.8 Revisionsklappe Wand / Decke 300 x 300 mm Metall weiß**
*** Bezugsbeschreibung
Revisionsklappe für Metallständerwand / Vorsatzschalen / GK-Decke verschiedener Ausführungen
incl. Auswechslung und aller Befestigungsmittel und Nebenarbeiten,
für den Einbau in bis zu 2x12,5 mm dick beplankte Konstruktionen, liefern und einbauen, als Standardausführung, mit Oberfläche in Metalloptik weiß pulverbeschichtet,

Abmessung (lichter Durchgang): 300 x 300 mm,
Ausgestattet mit Vierkant-Verriegelung.

Erzeugnis: Knauf alutop Revisionsklappe Basis oder glw.

gew. Fabrikat: '..........'
Menge: 1,000 Stk

**04.9 Revisionsklappe Wand / Decke 600 x 600 mm Metall weiß**
*** wie Position 04.8
Revisionsklappe Wand / Decke 600 x 600 mm
Menge: 1,000 Stk

**04.10 Zulage Revisionsklappe verschließbar**
Zulage Revisionsklappe verschließbar

Zulage für die Ausführung der Revisionsklappe verschließbar
Ausführung mit Fangarm-Sicherung
Verschließbar mit Profil-Zylinderschloss
mit verdecktem Verschluss- und Scharniersystem
Menge: 1,000 Stk

**04.11 Reviklappe Decke 400 x 400 mm verdeckt**
Reviklappe Decke 40/40

Revisionsklappe ohne Brandschutzanforderung,
feuchtraumgeeignet
Rahmen aus Aluminium, mit Füllung aus Gipsplatten, Maße L/B 400/400 mm, für vorbeschriebene GK-Decken.
verdeckter Verschluss und Scharniersystem
Verschließbar mit Vierkantriegel, mit Fangarmsicherung.
Menge: 1,000 Stk

**04.12 Reviklappe Decke 600 x 600 mm verdeckt**
Reviklappe Decke 60/60

Revisionsklappe ohne Brandschutzanforderung,
Rahmen aus Aluminium, mit Füllung aus Gipsplatten, Maße L/B 600/600 mm, für vorbeschriebene GK-Decken.
verdeckter Verschluss und Scharniersystem
Verschließbar mit Vierkantriegel, mit Fangarmsicherung.
Menge: 1,000 Stk

### Titel 05 Stundenlohnarbeiten

*Hinweis: Verrechnungssatz für Arbeitskräfte*
Stundenlohnarbeiten durch Arbeitskräfte auf Anordnung der Bauleitung ausführen. Abgeboten wird für die jeweilige Arbeitskraft ein Verrechnungssatz, der sämtliche Aufwendungen enthält, insbesondere den tatsächlichen Lohn mit den Zuschlägen für Gemeinkosten, Sozialkassenbeiträgen, vermögenswirksamen Leistungen, Auslösung usw. sowie Lohn- und Gehaltsnebenkosten. Zuschläge für nacht-, Sonn- und Feritagsarbeit sind jedoch nicht eingerechnet. Der Verrechnungssatz ist unter Beachtung der preisrechtlichen Vorschriften ermittelt. Er gilt unabhängig von der Anzahl der tatsächlichen geleisteten Stunden.

**05.1 Stundenlohn Facharbeiter**
*** Stundenlohnarbeiten
Stundenlohnarbeiten eines Facharbeiters auf Anweisung der Bauleitung.
Menge: 10,000 h

**05.2 Stundenlohn Hilfskräfte**
*** Stundenlohnarbeiten
Stundenlohnarbeiten eines Helfers auf Anweisung der Bauleitung.
Menge: 10,000 h
